# Rathaus Sanierung 2020
Angebotsaufforderung (GAEB DA XML 3.1, DA83)
Währung: EUR
Erstellt mit: G&W CALIFORNIA PRO, CALIFORNIA PRO V15.1.11, 25.02.2026

## VE 026e Rauchableitung Theater
Datum: 25.02.2026

*Hinweis: ALLGEMEINE BAUBESCHREIBUNG*
ALLGEMEINE BAUBESCHREIBUNG

1. Aufgabe

Die Gebäudewirtschaft der Stadt Bocholt plant die
Sanierung des Rathauses und Theaters Bocholt am
Berliner Platz 1 in 46395 Bocholt, sowie eine
Aufstockung und Erweiterung des Bestandsgebäudes.

2. Lage, Umgebung, Gebäudeeckdaten und Gebäudestruktur

2.1 Lage

Das Rathaus Bocholt befindet sich im Süd-Westen des
historischen Bocholter Stadtkerns, südlich der
Bocholter Aa in unmittelbarer Nähe des Berliner
Platzes. Das Rathaus liegt an der Nahtstelle zwischen
der historischen, im Krieg stark zerstörten Altstadt
und dem westlich gelegenen, neueren Stadtteil.

Rund um den Berliner Platz schließt das Mariengymnasium
und die Shopping-Arkaden an. Die Zufahrt zum
Mariengymnasium ist gefahrenfrei freizuhalten. Die
Zufahrt zum Eingang zum Mariengymnasium muss aus
brandschutztechnischen Gründen stets gewährleistet
sein. Zufahrt auf den Berliner Platz erfolgt über die
Meckenemstraße.

Das Rathaus befindet sich auf einer für das Bauwerk
künstlich angelegten Insel.

Die Insel wird über zwei kleine Brücken erschlossen,
die den Zugang zum Gebäude ermöglichen. Zusätzlich
existieren zwei befahrbare Anlieferbereiche an den
Schmalseiten des Rathauses, die unter anderem für das
Bühnenhaus des Theaters genutzt werden. In
unmittelbarer Nähe überquert die sogenannte
Seufzerbrücke die Aa. Der Brückenzugang zur Hinterbühne
wird durch eine Schotter-Aufschüttung während der
Bauphase verbreitert.

Das Grundstück sowie der Haupteingang des Gebäudes sind
über die Meckenemstraße im Süd-Westen und über die
Schanze im Norden erschlossen. Fußläufig ist das
Gebäude, auf der jenseitigen Aa-Seite, im Osten über
die Aurillac Promenade erreichbar.

2.2 Gebäudeeckdaten

Rathaus und Theater inkl. Aufstockung und Anbauten,
teilunterkellert.

Grundfläche : ca.  4.000 m²
BGF : ca. 18.435 m²
BRI : ca. 84.065 m³

Der Fußboden des höchsten Aufenthaltsraumes liegt unter
der Grenze von 22,00 m. Damit wird die bauliche Anlage
gemäß §2, Absatz 3 der BauO NRW 2018 in "Gebäudeklasse
GK5" (ehemals Gebäude mittlerer Höhe) eingestuft.

2.3 Gebäudestruktur

Das Rathaus wurde 1974 bis 1977 als Verwaltungs- und
Kulturzentrum nach den Plänen des Architekten Gottfried
Böhm aus Köln erbaut.

Das Gebäude besteht im Wesentlichen aus zwei
Gebäudeteilen:

1.) Rathaus- und Verwaltungstrakt
2.) Theater / Kulturzentrum

zu 1.) Rathaus- und Verwaltungstrakt

Der Rathaus- und Verwaltungstrakt verfügt über fünf
oberirdische Geschosse und 2 unterirdische Geschosse,
das zweite Untergeschoss ist teil-unterkellert.

Die Tragstruktur ist ein Stahlbetonskelettbau mit
massiven Kernwänden und teils mit Stahl- bzw.
Stahl-Stahlbetonverbundkonstruktionen bei  Decken und
Unterzügen.

Der Innenausbau besteht aus Trockenbau-Wand- und
Decken- sowie Stahl-Glas-Trennwand-Konstruktionen.

Außenseitig gegliedert wird der vollflächig verglaste
Rathaus- und Verwaltungstrakt durch 11 außenseitige,
über aller Geschosse durchlaufende, Stützen und
horizontale Fluchtbalkone mit Sonnenschutzlamellen.

Das Rathaus verfügt über ein Erdgeschoss, welches im
Bereich des Foyers 2-geschossig ausgebildet ist und in
die Ebene des 1. Untergeschosses verspringt. Dies
entspricht auch der Höhe des überdachten
Haupteinganges.

zu 2.) Theater / Kulturzentrum

Der Theatertrakt ist ein geschlossener, mit hellroten
Backsteinziegeln verkleideter Massivbau. In der
Gestaltung greift die Kombination aus grün gefassten
Stahlelementen und roten Backsteinen ineinander, um den
Kontrast der beiden Trakte zu mildern.

Der Massivbau wird im Bereich der Deckenkonstruktion
des Theatersaals durch Stahl-Fachwerk- Konstruktionen
getragen.

Das Bühnenbauteil ist durch ein Kellergeschoss
unterkellert.

3. Empfehlung Ortsbesichtigung

Wir möchten unsere Empfehlung aussprechen, vor Abgabe
des Angebotes eine Ortsbesichtigung durchzu- führen, um
den kompletten Leistungsumfang zu erfassen. Zur
Abstimmung eines Ortstermines wenden Sie sich bitte an
den Auftraggeber.

4. Abitur-Prüfungstermine und Bocholter Kirmes
2025-2027

Im Zeitraum der Abitur-Prüfungstermine 2025-2027 bedarf
es einer detaillierten Terminplanung für auszuführende Leistungen.

In der Prüfungsphase jeweils im Zeitraum von Mai bis
einschl. Juni können in zeitlich versetzten Abständen
an ca. 12 Arbeitstagen pro Jahr ausschließlich
Leistungen ausgeführt werden, bei denen ein geringer
Geräuschpegel zu erwarten ist.

In einem Zeitraum von 3 Wochen, jeweils im Oktober des
betreffenden Jahres, kann es aufgrund der Bocholter
Kirmes zu Beeinträchtungen in den Zufahrtsbereichen zur
Baustelle kommen. Für diese Phase ist eine detailierte
Terminplanung für die Anlieferung und Entsorgung
erforderlich.

5. Maßnahmen

Vorbereitend erfuhr das Bestandsgebäude bereits eine
weitestgehend vollständige Schadstoffsanierung und es
wurden bereits im Rahmen der Abbruch- und
Rohbauarbeiten unter anderem große Deckenfelder
rückgebaut zur Erzeugung neuer Innenhofbereiche. Eine
Schadstoffuntersuchung der Dachflächen wird im Vorfeld
noch durchgeführt. Die gestaltprägenden Bauteile, wie
z. B. die Bestands-Glasfassade wird mit einer neuen
Isolierverglasung versehen und die geschlossenen
Fassadenflächen sollen überwiegend erhalten und saniert
werden, während andere Bereiche wie die
Ratssaal-Fassadenkonstruktion in ihren konstruktiven
Bestandteilen (Stahlbeton) rückgebaut erneuert werden
soll.

Der Rathaus- und Verwaltungstrakt soll um ein Stockwerk
aufgestockt werden, d. h. der massive Treppenhauskern
aus Stahlbeton wird erweitert und es wird die
eingeschossige Aufstockung als Stahlkonstruktion
mitsamt allen Ausbauarbeiten angebunden und
vervollständigt.

Der Theatertrakt wird um den Bauteil einer Hinterbühne
mit Anlieferung, Sozial- Büro- und Sanitärbereichen in
Massivbauweise mit einem Stahl-Dachtragwerk ergänzt.

Die Bestandsrohbaukonstruktion aus Stahlbeton und Stahl
wird in Teilen statisch und brandschutztechnisch
ertüchtigt.

Das Gebäude wird neben der baulich-energetischen
Sanierung mit einer neuen technischen Gebäudeausrüstung versehen. RLT-Geräte werden teils auf
Stahl-Aufsatzbühnen auf den Dachflächen aufgestellt.

Der Hochbau- und TA-Ausbau wird komprimiert zeitgleich
durchgeführt. Zum Zeitpunkt der Ausführung ist daher
davon auszugehen, dass sich weitere Gewerke auf der
Baustelle befinden.

6. Denkmalpflege - Baudenkmal

Bei dem Gebäudekomplex aus Rathaus und Theater handelt
sich um ein denkmalgeschütztes Baudenkmal.

Baudenkmal A_085

Berliner Platz 1
46395 Bocholt

Tag der Eintragung: 02.11.2016

Es ist zwingend erforderlich, die nachfolgend
aufgeführten, unter Denkmalschutz gestellten Bauteile,
bei Ausführung der Leistungen zu schützen bzw.
einzuhausen:

Metallummantelung Außen- und Innenstützen
Metall- und Verblendfassaden außen und innerhalb des
Gebäudes im Bereich des Ratssaales
Außenliegender Sonnenschutz
Verblendmauerwerk Innenbereich des Verwaltungsbereiches
im EG, 1.OG, 2.OG und im 3.OG, Zuschauersaal Theater
Metall-Glas-Trennwandelemente und Alurahmenanlagen im
EG, 1.OG, 2.OG und 3.OG
Bodenflächen im EG (Spaltklinker), bauseitiger
Oberflächenschutz (OSB-Platten) ist bei Beschädigung,
oder erforderlicher Aufnahme des Plattenbelages,
wiederherzustellen.
13 Bäume im Bereich zum Berliner Platz und 12 Bäume am
südlichen Inselende, der Baumschutz erfolgt durch den
AN Baustellenlogistik.

Alle Maßnahmen sind mit der örtlichen Objektüberwachung
des AGs abzustimmen.

Durch die vom Denkmalschutz gestellten Anforderungen
sind sämtliche Arbeiten mit der entsprechenden Sorgfalt
durchzuführen.

7. Beweissicherung und Sicherungsmaßnahmen
Gebäudebestand - Freiflächen

Der AN dokumentiert eigenverantwortlich vor
Ausführungsbeginn das Umfeld. Der Zustand öffentlicher
bzw. angrenzender Straßen und Wege sowie Gebäude sind
vor Beginn der Arbeiten vom AN zusammen mit den
jeweiligen Eigentümern bzw. zuständigem Betreiber
aufzunehmen und zu protokollieren (Beweissicherung vor
Beginn der Maßnahme) und der Objektüberwachung sowie
den Fachplanern vorzulegen. Die Wieder- herstellung
sämtlicher Flächen in den ursprünglichen Zustand ist
Aufgabe des AN, ausgenommen bei Nachweis, dass
Beschädigungen nicht auf den AN zurückzuführen sind.

8. Baustellenorganisation, Baustelleneinrichtung und
Baustellenbetrieb

8.1 Bauablaufbezogene Leistungen

Der AN darf grundsätzlich erst mit den Arbeiten
beginnen, wenn die entsprechenden Bereiche (Gebäude,
Freiflächen, Bauteile, usw.) von der Objektüberwachung
des AGs bzw. den Fachplanern förmlich übergeben wurden.

8.2 Baustelleneinrichtung

Durch den AG werden auf der
Baustelleneinrichtungsfläche Sanitärcontainer in
ausreichender Anzahl für die Nutzung durch den AN zur
Verfügung gestellt.

Der AN sorgt eigenverantwortlich für die
Baustelleneinrichtung, die für seine Arbeiten
erforderlich ist.

Zur Leistung des AN im Rahmen der Baustelleneinrichtung
gehören u. a.:

Erstellen der allgemeinen Baustelleneinrichtung gemäß
gesonderter Leistungspositionen mit:

Aufenthaltscontainer und Magazine. Ein Sanitärcontainer
wird bauseits zur Verfügung gestellt.
Herstellen und Instandhalten / Warten einer
Arbeitsplatzbeleuchtung im Gebäudeinneren und im
Freien, sofern dies für die Durchführung der Arbeiten
erforderlich ist,
Umfang und Ausführung der Baustelleneinrichtung haben
nach den geltenden gesetzlichen und bau- /
gewerbeaufsichtliche Vorgaben sowie unter Beachtung der
Unfallverhütung zu erfolgen. Aufenthalts- einrichtungen
müssen den berufsgenossenschaftlichen Auflagen
entsprechen und stets in sauberem Zustand sein.
Erstellen und Instandhalten / Warten der für die
Sicherheit und den Bauablauf erforderlichen
Beschilderungen,
Herstellen, Umbauen und Instandhalten / Warten von
Arbeitsgerüsten, Hubsteigern, Schrägaufzügen, sonstigen
Steighilfen, Abdeckungen, Absturzsicherungen und
provisorische Geländer.
Herstellen von Schutzeinrichtungen (Einhausung, usw.)
oder Vorhalten von zusätzlichen Geräten für den Betrieb
von Betonkernbohrgeräten sowie Wand- oder Seilsägen.
Der AN darf nur solche Maschinen, Geräte, etc., auf der
Baustelle einsetzen, die die vorgeschriebenen
Sicherheitsprüfungen aufweisen. Die entsprechenden
Prüfbescheinigungen sind auf Verlangen vorzulegen.

Der AN hat vor Beginn der Arbeiten die Aufstellung von
eigenen Containern zu konzipieren und mit der
Objektüberwachung abzustimmen. Der AN hat für die
abgestimmte Aufstellung eigener Container die Freigabe
des Bauherrn zu erwirken. Die Einfriedung der Baustelle
mit einem ortsfesten Bauzaun erfolgt im Rahmen der
Baustelleneinrichtung (siehe beiliegender
Baustelleneinrichtungsplan).

8.3 Baukrane

Durch den Bauherrn werden bauseits stationäre Baukrane
zur Verfügung gestellt. Diese stehen nach Bauphasen /
Bauteilen gestaffelt zur Verfügung und sind nicht über
die gesamte Bauzeit flächendeckend vorhanden.

Darüber hinausgehend erforderliche Förderfahrzeuge und
Hebezeuge zum Befördern aller notwendigen Materialien
für das Gewerk des AN sind in das Angebot mit
einzukalkulieren.

8.4 Gerüste

Es werden bauseitig im Außenbereich Fassadengerüste
gestellt. Im Erdgeschoss werden im Bereich von
Lufträumen Raumgerüste gestellt.

Förderfahrzeuge und Hebezeuge zum befördern aller
notwendigen Materialien für das Gewerk des AN sind in
das Angebot mit einzukalkulieren.

8.5 Ver- und Entsorgungsnetze

Baustrom:
Dem AN wird bauseits ein zentraler Baustromverteiler im
Außenbereich und im Innenbereich jeweils ein zentraler
Baustromverteiler je Etage zur Verfügung gestellt. Die
Versorgung der Baustelle für die Ausführung der
beauftragten Leistungen mit Strom ist Sache des AN. Die
Kosten für die Leitungsverlegung trägt der AN.

Bauwasser:
Dem AN wird ein im Außenbereich liegender
Bauwasseranschluss zur Verfügung gestellt. Die
Versorgung der Baustelle für die Ausführung der
beauftragten Leistungen mit Bauwasser ist Sache des AN.
Die Kosten für das Wasser sowie für die
Leitungsverlegung und Anschlüsse trägt der AG.

Bauabwasser:
Dem AN wird ein Abwasseranschluss für die Einleitung
von Abwasser zur Verfügung gestellt. Die Kosten für die
Leitungsverlegung usw. trägt der AN.

8.6 Reinigung der Baustelle und der öffentlichen und
privaten Verkehrswege

Für die Baustelle gelten nachfolgende
Rahmenbedingungen:

Der AN hat Verschmutzungen, die aufgrund seiner
Tätigkeiten im Gebäude, auf den umliegenden
benachbarten Grundstücksbereichen, auf öffentlichen
Gehwegen und Straßen sowie den Grünflächen entstehen,
umgehend zu entfernen.
Die Baustelle und die Lagerfläche müssen stets
aufgeräumt und gut zugänglich sein. Eine Reinigung der
Baustelleinrichtungsflächen hat regelmäßig (spätestens
zum Ende der Arbeitswoche) zu erfolgen. Werden
Verschmutzungen nicht beseitigt, erfolgt eine
Ersatzmaßnahme durch den AG.

8.7 Entsorgung Abfälle

Entsorgung aller Abfälle, die bei der Ausführung der
beauftragten Leistungen anfallen, obliegen dem AN und
sind in die Einheitspreise mit einzukalkulieren. Die
bei den Arbeiten des AN anfallenden Abfälle, Bauschutt,
Verpackungsmaterialien, u. dgl., dürfen nicht gelagert
werden und sind umgehend zu beseitigen. Die
Einheitspreise beinhalten auch die Kosten für die
Entsorgung des anfallenden Schuttmaterials (Transport
und Kippgebühr), sofern in den jeweiligen Positionen
keine abweichenden Festlegungen getroffen sind. Wird
der Abfall nicht beseitigt, erfolgt eine Ersatzmaßnahme
durch den AG.

8.8 Immissions- und Emissionsschutz

Der AN ist grundsätzlich verpflichtet, die Emissionen
Lärm, Erschütterungen und Staub auf ein Minimum zu
beschränken. Bzgl. des Baulärms sind die Richtwerte
gemäß der allgemeinen Verwaltungsvorschrift Lärm (TA
Lärm) einzuhalten. Bei der Durchführung der Arbeiten
dürfen nur Geräte eingesetzt werden, die hinsichtlich
der Lärmemissionen dem neuesten technischen Standard
sowie den einschlägigen Verordnungen nach dem
Bundes-Immissionsschutzgesetz entsprechen.

Bzgl. Erschütterungen und Sekundärluftschall sind die
maximal zulässigen Schwinggeschwindigkeiten gemäß DIN
4150 Teil 2 von 1999-06 und Teil 3 von 2016-12
einzuhalten.

Folgende Maßnahmen sind daher unbedingt bei der
Ausführung der Leistungen zu ergreifen:

Reduzierung der Lärmentwicklung bei allen Gewerken
durch den Einsatz von schallgedämmten Motoren gemäß dem
Stand der Technik.
Die Vorgaben der Geräte- und
Maschinenlärmschutzverordnung (BImSchV) und die
Kriterien für lärmarme Kraftfahrzeuge (§ 49 Abs.3
Anhang XXI StVZO) sind einzuhalten.
Bei allen Maßnahmen ist insbesondere darauf zu achten,
dass die zu erhaltende Bausubstanz nicht durch
Erschütterungen beschädigt wird. Die eingesetzten
Geräte und Maschinen sind darauf abzustimmen.
Ausführliche Hinweise zu Emissionen und
Minderungsmaßnahmen (Baulärm, Staub, Erschütterungen,
etc.) sind dem Bauherrn mitzuteilen.

8.9 Personaleinsatz, Arbeitszeiten und Kommunikation

8.9.1 Personaleinsatz

Die Arbeitszeiten (Montag bis einschl. Samstag) müssen
den gesetzlichen Vorgaben entsprechen.

Die Personalstärke und die Anzahl der Geräte sind so
einzuplanen, dass die vorgegebene Leistung in dem
geplanten Ausführungszeitraum erbracht werden kann.

Die Baustelle ist im Zeitraum des Aufstellens der
Anlagen und der Inbetriebnahme neben einem Bauleiter
permanent mit einem "Verantwortlichen Mitarbeiter" zu
besetzen. Dieser muss über alle auf der Baustelle für
ihn tätigen Arbeiter weisungsbefugt sein.

Die Kontaktdaten sind der Objektüberwachung vor Beginn
der Arbeiten zusammen mit dem Namen zu benennen.

Die Baustelle ist nach Abschluss der Maßnahmen
vollständig beräumt zu übergeben.

Der AN hat dafür Sorge zu tragen, dass sich mindestens
ein deutschsprachiger Arbeiter / Bauleiter auf der
Baustelle befindet.

8.9.2 Baubesprechungen - Baustellen Jour Fixe

Teilnahme an der wöchentlich anberaumten Baubesprechung
sind von dem "Verantwortlichen Mitarbeiter" und / oder
Bauleiter nach Aufforderung durch die OÜ des AGs 3
Wochen vor Ausführungsbeginn und regelmäßig bei allen
Baubesprechungen (1x pro Woche) im Ausführungszeitraum
wahrzunehmen.

8.9.3 Regelarbeitszeiten

Montag - Freitag 06:00 bis 20:00 Uhr
Samstagsarbeit ist möglich, aber rechtzeitig vorher
beim AG anzuzeigen.

8.10 Baustellenordnung

Die Baustellenordnung ist zu beachten und dieser ist
Folge zu leisten.

8.11 Zufahrtmöglichkeiten Baustelle

Die Baustelle ist an zwei von der Meckenemstraße
abzweigenden Zufahrten aus erreichbar.

8.12 Verkehrsbeschränkungen, freizuhaltende Flächen

Baufahrzeuge dürfen während der Ladezeiten nicht mit
unnötig laufenden Motoren betrieben werden.
Standzeiten der Lieferfahrzeuge (nur liefern und laden
sind ohne weitere Freigabe gestattet) sind auf ein
Minimum zu begrenzen.

Bei der Durchführung der Bauarbeiten ist streng darauf
zu achten, dass die Zuwegung und die Zufahrten zu allen
Gebäudeteilen von Materialien und Baustelleneinrichtung
freizuhalten sind.

Während der Ausführung der Maßnahme sind die
Notausgänge, Feuerwehrzufahrten und Feuerwehraufstellflächen zwingend freizuhalten.

Es ist davon auszugehen, dass der Transport und die
Aufstellung größerer Bauteile nur außerhalb des
normalen Tagesbetriebes möglich ist.

Der Transport ist eigenverantwortlich durch den AN zu
organisieren. Das Parken von Baustellenfahrzeugen auf
der BE-Fläche ist untersagt. Der AN kann einen
Handwerkerparkausweis bei der Stadt Bocholt erwirken.

8.13 Lagerung von Stoffen und Bauteilen

Im Gebäude stehen keine Lagerflächen zur Verfügung.
Außerhalb des Gebäudes erfolgt die Aufstellung des
durch den AN zu erbringenden Lagercontainers auf den im
Baustelleneinrichtungsplan ausgewiesenen Flächen.
Größere Anlieferungen sind "just in time" zu
organisieren und der Objektüberwachung rechtzeitig
vorher anzuzeigen. Bei Anlieferungen ist nach
Erfordernis durch den AN auf seine Kosten ein
zusätzlicher Einweiser vorzusehen.

8.14 SiGeKo

Für die Überwachung der Einhaltung von Sicherheit und
Gesundheitsschutz gemäß der Baustellen- verordnung wird
durch den Bauherrn ein SiGe-Koordinator eingesetzt. Er
ist befugt alle Einrichtungen der Baustelle zu betreten
und zu allen Belangen seines Arbeitsbereiches Auskunft
zu verlangen. Der AN hat bei der Ausführung der
Arbeiten die Arbeitsschutz-Gesetzgebung und die daraus
resultierenden Verordnungen zu beachten sowie die
Hinweise des Koordinators und den Sicherheits- und
Gesundheitsschutzplan zu berücksichtigen.

Im Rahmen der Baustellenverordnung sind dem
SiGe-Koordinator 10 AT nach Beauftragung folgende
Unterlagen unaufgefordert vorzulegen:

die Gefährdungsbeurteilung gemäß §§ 5 und 6
Arbeitsschutzgesetz (ArbSchG) und der
Unfallverhütungsvorschrift "Grundsätze der Prävention"
(BGV A1 bzw. GUV-V A1),
Nachweis der innerbetrieblichen Unterweisung der
Mitarbeiter nach § 12 Arbeitsschutzgesetz,
Nachweise zu arbeitsmedizinischen Untersuchungen,
mindestens ein gültiger Ersthelfernachweis (nicht älter
als 2 Jahre),
Name der Ersthelfer und des
Betriebssicherheitsbeauftragten

8.15 Stellplätze

Bei Bauarbeiten in dem vorgenannten Bereich können in
Abstimmung mit dem Bauherrn und nach Zuteilung durch
die Objektüberwachung eine begrenzte Anzahl zur
Verfügung stehende Stellplätze auf dem Berliner Platz
genutzt werden.
Baustellenfahrzeuge sind zu kennzeichnen und mit einer
Telefonnummer im Fenster zu versehen.

8.16 Allgemeine Baustellensicherung

Die Baumaßnahme ist mittels einer bauseits gestellten,
geschlossenen Bauzaunanlage gesichert.
Die Tore der Baustellenzufahrten sind nach Feierabend
vom AN abzusperren.

9. Nutzung öffentlicher Verkehrsflächen

Falls erforderlich hat der AN bei der für die
öffentlichen und / oder benachbarten Gehwege und
Straßen verantwortlichen Vollzugsbehörde bzw. bei dem
Eigentümer eine Erlaubnis für die Benutzung der Gehwege
und Straßen, die im Rahmen des Rückbaus benötigt oder
gesperrt werden müssen, selbstständig einzuholen
(Verkehrsrechtliche Anordnung) und die geforderten
Sicherungsmaßnahmen auszuführen. Die verkehrsrechtliche Anordnung hat der AN der Objektüberwachung
mindestens 14 Arbeitstage vor Ausführungsbeginn zur
Prüfung vorzulegen.

10. Planübergabe

Es werden für die Ausführung seitens des AGs keine
Papierpläne zur Verfügung gestellt. Es erfolgt
ausschließlich ein digitaler Planversand im PDF-Format.

Planunterlagen des AN im Rahmen der zu erbringenden
Werk- und Montageplanungen und der statischen
Berechnungen sind digital als pdf-Datei an Planer und
Bauherrn zu übergeben.

Ein dauerhaftes Arbeiten von Mitarbeitern des AN mit
Plänen nur auf Handydisplays entspricht nicht den
Anforderungen des Projektes und ist somit nicht
gestattet.

11. Rechnungs- und Nachtragslegung

Rechnungen und Nachtragsangebote sind auf den Namen des
BH auszustellen:

Gebäudewirtschaft der Stadt Bocholt
Kaiser-Wilhelm-Straße 52-58
46395 Bocholt

Die Rechnungen sind mit prüfbarer Aufmaßberechnung und
Aufmaßplänen 1-fach in Papier, digital als pdf-Datei
und die Aufmaßberechnung als GAEB-Datei (DA11 und/oder
X31) über den Projektraum der Objektüberwachung
zuzustellen; Die Projektsteuerung ist bei der digitalen
Übermittlung in cc zu nehmen.

Abschlagsrechnungen und Schlussrechnung sowie Aufmaße
sind kumuliert aufzustellen. Neu abzurechnende Mengen
sind im Aufmaß kenntlich zu machen. Das Aufmaß, mit
Kennzeichnung der nachfolgend aufgeführten Bauteile,
und die dem Aufmaß beizufügenden Aufmaßpläne sind vor
Übermittlung mit der OÜ abzustimmen. Die Nummerierung
und Reihenfolge der Positionen in der Rechnung und im
Aufmaß sind gemäß Leistungsverzeichnis aufzustellen.

Bauteile:

1. Rathaus
2. Aufstockung Rathaus
3. Theater
3a. Erweiterung Hinterbühne
4. Barrierefreiheit
5. Denkmalpflege
6. Küche
7. Erweiterung Ratssaal
8. Außenanlagen
9. Theater Veranstaltungstechnik

Die Nachträge sind mit Begründung, ggf. Planunterlage
und Einheitspreiskalkulation, zu jeder Position 1-fach
in Papier, digital als pdf-Datei und als GAEB-Datei
(D86 und/oder X86) der Objektüberwachung über den
Projektraum zuzustellen; Die Projektsteuerung ist bei
der digitalen Übermittlung in cc zu nehmen.

12. Hinweis Schweißarbeiten

s. hierzu Hinweis im Anschluss an die allgemeine
Baubeschreibung. Im LV sind jeweils im Titel 01 und 02
Positionen vorhanden zur Stellung von Brandwachen.

13. Regiearbeiten / Stundenlohnarbeiten

Falls Regiearbeiten anfallen, sind diese vorab bei der
Objektüberwachung des AGs anzumelden. Regie- arbeiten,
die nicht vorab genehmigt wurden, werden nicht
vergütet. Regieberichte sind arbeitstäglich zu
erstellen und dem AG spätestens 2 Arbeitstage nach
Ausführung vorzulegen.

*Hinweis: Beschreibung Leistungsbereich*
Beschreibung Leistungsbereich

Die nachfolgende Leistungsbeschreibung beinhaltet
Metallbauarbeiten für Rauchableitungs-Dachanlagen des
dem Rathaus Bocholt angeschlossenem Theaters und des
Bühnenturm.

Gegenstand dieses Leistungsbereiches ist im
Wesentlichen die Herstellung, Lieferung und Montage von
2 Rauchableitungs-Anlagen auf den Dachflächen des
Theaters und des Bühnenturms.

Das gesamte Gebäude sowie der Außenbereich stehen unter
Denkmalschutz. Die Arbeiten müssen mit größtmöglicher
Sorgfalt ausgeführt und die denkmalgeschützte
Bausubstanz geschützt werden.

### 01 Nicht geförderte Baumaßnahme

#### 01.01 Technische Bearbeitung

**01.01.001 Werk-und Montageplanung**
Durchführen einer Werk- und Montageplanung auf der
Grundlage der vorliegenden Ausführungsplanung des
Architekten für die Inhalte des vorliegenden Leistungsverzeichnisses.

Ausführung in Maßstäben von 1:50 bis 1:1.

Vom AN sind folgende Zeichnungen anzufertigen:

Ausführungszeichnungen einschl. Übersichts- und Detailzeichnungen sowie Stücklisten, in Papierform 2-fach und
digital in den Datenformaten DWG und PDF.

Die Unterlagen sind rechtzeitig an den Architekten zur
Prüfung zu übergeben. Ein Prüfzeitraum von 2 Wochen ist
im Bauablaufplan des AN zu berücksichtigen.
Menge: 1,000 Psch

**01.01.002 Erstellung Bauablaufplanung**
12 Kalendertage nach Auftragserteilung ist ein Bauablaufplan für den kompletten Umfang der Bauleistungen
dieses Leistungsverzeichnisses zur Abstimmung beim AG
zu erstellen.

Der Bauablaufplan ist digital im PDF-Format an den
Architekten und den AG zu übergeben.
Menge: 1,000 St

**01.01.003 Fortschreibung Bauablaufplanung**
Fortschreibung des durch den AN zu erstellenden
Bauablaufplans der Position 01.01.002.
Menge: 1,000 St

**01.01.004 Materialproben / Handmuster**
Dem AG sind für die Oberflächen der
Rauchableitungsöffnungen der Bauleistungen des Titels
01.05 Handmuster wie folgt vorzulegen:

Alle sichtbaren Materialoberflächen in A4-Größe.
Menge: 1,000 St

**01.01.005 Abschlussdokumentation**
Nach Fertigstellung der Leistung ist dem AG für den
kompletten Umfang der Bauleistungen des Leistungsverzeichnisses eine vollumfängliche Bestandsdokumentation mit allen zur Erstellung und Wartung der
Leistung erforderlichen Unterlagen in 2-facher
Ausfertigung zu überreichen.

Die Bestandsdokumentation ist in Ordnern mit
Inhaltsverzeichnis sowie komplett digital im Format PDF
auf USB-Stick mit eindeutiger Dokumentenbezeichnung und
Ordnerstruktur abgestimmt auf das Inhaltsverzeichnis
mit folgendem Inhalt zu übergeben:

Kompletter Plansatz der Ausführungspläne als DIN
A3-Kopie sowie als Dateien im Format DWG und PDF.

Prüfzeugnisse und Nachweise
Reinigungs- und Pflegeanleitung
Beschlagzusammenstellung incl. pneumatische Antriebe,
etc.
Bedienungs- / Wartungsanleitungen

Die Bestandsdokumentation ist mind. 2 Wochen vor dem
Abnahmeverlangen dem AG zur Prüfung vorzulegen.
Menge: 1,000 St

#### 01.02 Baustelleneinrichtung

**01.02.001 Baustelleneinrichtung, einrichten**
Allgemeine Baustelleneinrichtung für die Inhalte des
vorliegenden Leistungsverzeichnisses.

Die Baustelleneinrichtung für den Leistungsbereich des
AN ist durch diesen einzurichten.

Die Position umfasst folgende in den Pauschalpreis
einzurechnenden Leistungen:

Lagercontainer
Gerätekosten
Personalcontainer für das eigene Personal, inkl.
Ausstattung und wöchentlicher Reinigung
Einrichtungen, Geräte und Maschinen, die zu einer
leistungsgerechten Erfüllung der Arbeiten erforderlich
sind.
Kosten für erforderliche Mobilkrane, Förderfahrzeuge,
Hebezeuge und Schrägaufzüge zur Beförderung und
Montage der Bauteile an ihren Einbauort.
Material-Vorhaltekosten
Lohnkosten
besenreine Säuberung vor Abnahme der erbrachten
Leistungen
regelmäßige Baureinigung
regelmäßige Kontrolle der Baustelleneinrichtung
alle sonstigen Kosten, die der Auftragnehmer zur
ordnungsgemäßen Durchführung der Bauaufgabe zu
erbringen hat

Hinweis zur Kalkulation:

Es werden bauseits Raumgerüste im Theatersaal gestellt.
Auf diese können für die Durchführung der Arbeiten
Rollgerüste des AN gemäß Titel 01.06 errichtet werden.
Vorab ist die OÜ des AGs zu konsultieren.

Als Arbeitsebene des Bühnenturms kann nach vorheriger
Absprache mit der OÜ des AGs und der OÜ des
Bühnentechnikers die Gitterrostebene des Schnürbodens
des Bühnenturms verwendet werden. Hierauf können
ebenfalls Rollgerüste des AN gemäß Titel 01.06
errichtet werden.
Menge: 1,000 St

**01.02.002 Baustelleneinrichtung, vorhalten**
Baustelleneinrichtung der Position 01.02.001 vorhalten
je Stück und Woche.
Menge: 8,000 St/W

**01.02.003 Baustelleneinrichtung, räumen**
Baustelleneinrichtung der Position 01.02.001 räumen.
Menge: 1,000 St

#### 01.03 Rückbauarbeiten

**01.03.001 Rückbau und Entsorgung Rauchableitungsöffnung Dach Theater, L x B x H = ca. 7,80 x 2,35 x 0,60 m**
*** Bezugsbeschreibung
Rückbau, Abtransport und fachgerechte Entsorgung einer
Anlage zur Rauchableitung als Metallkonstruktion (s.
Foto 1) als vollständige Leistung.

Ausführungsort : Dach Theater,

  Achse B-C / 18-19

Größe Rauchableitungsanlage : ca. 7,80 x 2,35 x 0,80 m
  (L x B x H)

Die Rauchableitungsöffnung ist auf einer umlaufenden
Betonaufkantung montiert, welche nicht zurückgebaut
wird.

Die Rauchableitungsöffnung besteht im Wesentlichen
folgende Einzelbauteile:

ein umlaufendes Rahmen-Unterteil,
eine obere Deckelkonstruktion, welche im Brandfall
maschinell angehoben wird,
Entsorgung inkl. aller Beschlagsteile, Motoren,
Verkabelungen
Entsorgung inkl. anhaftender Dämmung und
Abdichtungsbahnen,
Entsorgung inkl. Befestigungsmitteln.

Der Abtransport des Rückbaumaterials erfolgt über den
bauseits zur Verfügung gestellten Kran (die Nutzung des
Krans ist im Vorfeld innerhalb der ausgeschriebenen
Bauablaufplanung des AN durch den AN mit der OÜ des AGs
zu koordinieren bzw. abzustimmen), oder wahlweise über
das bauseitig gestellte Gerüst (Fassadengerüst außen
und Raumgerüst innen).

Nach erfolgtem Rückbau und dem erfolgten Verschluss mit
einem temporären Bauteilverschluss (s. Folgeposition)
ist der betreffende Bereich der Dachfläche von bei den
Arbeiten angefallenen Stoffen zu befreien und die
betreffenden Dachflächen zu reinigen.
Menge: 1,000 St

**01.03.002 Temporärer Verschluss von Bauteilöffnung Dach Theater, L x B = ca. 7,80 x 2,35 m**
*** Bezugsbeschreibung
Herstellen eines temporären Verschlusses der
entstandenen Bauteilöffnung der rückgebauten
Rauchableitungsanlage gem. Pos. 01.03.001.

Verschluss der Öffnungen mit einer Unterkonstruktion
aus Kanthölzern / Deckenbalken sowie Randbalken, z. B.
ca. 6 x 16 cm aus KVH NSi C24 und einer oberseitigen
Decklage aus OSB- oder BFU-Platten, D = ca. 30 mm. Die
Konstruktion hat in sich begehbar statisch tragfähig zu
sein und ist entsprechend nachzuweisen. Die
Konstruktion ist anschließend wasserdicht mittels
1-lagiger bituminösen Bahnabdichtung abzudichten und an
beim AN Dachdichtungsarbeiten ausgeschriebener, hochgeführter, Dampfsperre / Notabdichtung anzuschließen.

Größe der Bauteilöffnung : ca. 7,8 x 2,35 m

Abdeckungen für die Gebrauchszeit vorhalten und im Zuge
der Montage der neuen Rauchableitungsöffnung
demontieren, abtransportieren und einer ordnungsgemäßen
Entsorgung nach AVV-Schlüssel zuführen. Die Belege der
Entsorgung sind der Objektüberwachung des AG zeitnah
auszuhändigen.
Menge: 20,000 m2

**01.03.003 Rückbau und Entsorgung Rauchableitungsöffnung Dach Bühnenturm, L x B x H = ca. 8,10 x 3,50 x 1,00 m**
*** wie Position 01.03.001
Rückbau, Abtransport und fachgerechte Entsorgung einer
Anlage zur Rauchableitung als Metallkonstruktion (s.
Foto 2) als vollständige Leistung.

Ausführungsort : Dach Bühnenturm,

  Achse B-C / 20

Größe Rauchableitungsanlage : ca. 8,10 x 3,50 x 1,00 m
  (L x B x H)

Hinweis:

Hier steht kein Raumgerüst zur Verfügung (Kranstellung
wie zuvor) sondern nur die durch den AN gemäß Titel
01.06 herzustellenden Gegebenheiten.
Menge: 1,000 St

**01.03.004 Temporärer Verschluss von Bauteilöffnung Dach Bühnenturm, L x B = ca. 8,10 x 3,50 m**
*** wie Position 01.03.002
Herstellen eines temporären Verschlusses der
entstandenen Bauteilöffnung der rückgebauten
Rauchableitungsanlage gem. Pos. 01.03.003.

Größe der Bauteilöffnung : ca. 8,10 x 3,50 m
Menge: 30,000 m2

**01.03.005 Rückbau Stahlkonstruktion und Hebesystem für Rauchableitungsöffnungen**
Rückbau und Entsorgung der Hebesysteme für die
Rauchableitungsöffnungen des Daches Theater und des
Daches Bühnenturm.

Das pneumatische oder hydraulische Hebesystem der
beiden Rauchableitungsöffnungen hat als Auflager eine
Stahlkonstruktion, welche mit rückzubauen ist. In der
den Vergabeunterlagen beigefügten Fotodokumentation
sind diese Hebekonstruktionen erfasst (Foto 3 und 4).

Größe ca. 2,2 x 2,2 x 0,7 m

Hebesystem inkl. der Stahlkonstruktion demontieren,
aufnehmen, abtransportieren und entsorgen. Die
Entsorgung erfolgt nach AVV-Schlüssel und die Nachweise
der Entsorgung sind der OÜ des AGs zeitnah und
unaufgefordert zu übergeben. Inkl. Verbindungs- und
Befestigungsmitteln.

Der Abtransport des Rückbaumaterials erfolgt über den
bauseits zur Verfügung gestellten Kran, oder wahlweise
über das bauseitig gestellte Gerüst.

Nach erfolgtem Rückbau sind die betreffenden Bereiche
von bei den Arbeiten angefallenen Stoffen zu befreien
und die betreffenden Flächen sind zu reinigen.
Menge: 4,000 St

**01.03.006 Rückbau von Leitungen des Bestandes**
Rückbau und Entsorgung von Auslöseleitungen für die
Rauchableitungsöffnungen der Vorpositionen, mit
Schutzrohren, Haltern und Verteilerdosen.

Rückbau zwischen dem Gerät der Rauchableitungsöffnung
und der Auslösevorrichtung / Steuerzentrale.

Leitungen demontieren, aufnehmen, abtransportieren und
entsorgen. Die Entsorgung erfolgt nach AVV-Schlüssel
und die Nachweise der Entsorgung sind der OÜ des AGs
zeitnah und unaufgefordert zu übergeben. Inkl.
Verbindungs- und Befestigungsmitteln.

Nach erfolgtem Rückbau sind die betreffenden Bereiche
von bei den Arbeiten angefallenen Stoffen zu befreien
und die betreffenden Flächen sind zu reinigen.
Menge: 200,000 m

**01.03.007 Rückbau von Auslösestellen**
Rückbau und Entsorgung von Auslösestellen für die
Rauchableitungsöffnungen der Vorpositionen.

Ausführungsort : Seitenwand der Bühne

Auslösestelle demontieren, aufnehmen, abtransportieren
und entsorgen. Die Entsorgung erfolgt nach
AVV-Schlüssel und die Nachweise der Entsorgung sind der
OÜ des AGs zeitnah und unaufgefordert zu übergeben.
Inkl. Verbindungs- und Befestigungsmitteln.

Nach erfolgtem Rückbau sind die betreffenden Bereiche
von bei den Arbeiten angefallenen Stoffen zu befreien
und die betreffenden Flächen sind zu reinigen.
Menge: 6,000 St

**01.03.008 Rückbau von Steuerzentralen**
Rückbau und Entsorgung von Steuerzentralen für die
Rauchableitungsöffnungen der Vorpositionen.

Ausführungsort : Seitenwand der Bühne

Steuerzentrale demontieren, aufnehmen, abtransportieren
und entsorgen. Die Entsorgung erfolgt nach
AVV-Schlüssel und die Nachweise der Entsorgung sind der
OÜ des AGs zeitnah und unaufgefordert zu übergeben.
Inkl. Verbindungs- und Befestigungsmitteln.

Nach erfolgtem Rückbau sind die betreffenden Bereiche
von bei den Arbeiten angefallenen Stoffen zu befreien
und die betreffenden Flächen sind zu reinigen.
Menge: 2,000 St

#### 01.04 Stahl-Unterkonstruktion

**01.04.001 Stahl-Unterkonstruktion Rauchableitungsöffnungen, S235, fv**
Herstellen, liefern und montieren einer Stahlbau-Unter-
konstruktion für Rauchableitungselemente des Titels
01.05 als geschraubte und geschweißte Konstruktion.

Stahl-UK als auf der Innenkante des Stahlbeton-Überzugs
der jeweiligen Rohbauöffnung montierte Rahmenkonstruktion aus z. B. UPE 100-Profilen, o. gemäß
Architekt.

Die Einzelprofile der Rahmenkonstruktion sind statisch,
inkl. der Eckausbildung, jeweils miteinander
kraftschlüssig zu verbinden.

Ausführung gemäß der Ausführungsplanung des
Architekten.

Ausführungsort : Dach Theater (oberhalb
  Zuschauerraum),

  Achse B-C / 18-19

  und

  Dach Bühnenturm
  (oberhalb Zuschauerraum),

  Achse B-C / 20

Gesamtlänge : ca. 39 m

Stahlsorte Fachwerkträger : S235

Oberfläche : feuerverzinkt

Einbauhöhe : Theater:

  UK Rahmen ca. +11,94 m ü.
  OK FFB EG

  Bühnenturm:

  UK Rahmen ca. +20,90 m ü.
  OK FFB EG

Ausführung mit folgenden Inklusivleistungen:

inkl. aller vorzunehmenden Schraubungen,
inkl. aller vorzunehmenden Bohrungen,
inkl. aller Schweißungen,
inkl. Profilverbindung (z. B. Stirnplatten zu
Rahmenmontage),
inkl. Eckwinkel zu Rahmenmontage,
inkl. aller erforderlichen Verbindungs- und
Befestigungsmittel.
Menge: 0,442 t

#### 01.05 Rauchableitungsöffnungen Dach Theater und Bühne

**01.05.001 Rauchableitungsöffnung, Dach Theater, 4 Doppelklappenlüfter, pneumatisch, Ageo = 4,92 m², U = 1,2 W(m²K), Rw,p = 41 dB, Größe ca. 7.790 x 2.490 mm**
*** Bezugsbeschreibung
Herstellung, Lieferung und Montage einer Rauchableitungsöffnung als eine Anlage aus Doppelklappenlüfter
für den Bereich des Zuschauerraums des Theaters.

Ausführung gemäß Detailplan "5_T_706_DE_--_334_01_O".

Ausführungsort : Dach Theater (oberhalb
  Zuschauerraum),

  Achse B-C / 18-19

Ausführung gemäß der Ausführungsplanung des
Architekten.

Die doppelschalige, thermisch getrennte Basis- und
Haubenkonstruktion ist aus korrosionsbeständigem und
pulverbeschichtetem Metall zu fertigen. Inkl.
zusätzlich erforderlicher Dämmung im Basisbereich der
Konstruktion. Alle Bauteilanschlüsse an den Rohbau sind
gedämmt herzustellen gem. Angaben der Bauphysik.

Das Gesamtbauteil muss im eingebauten Zustand einen
Schallschutz R´w von mindestens 39 dB (Rw,p = 41 dB, 2
dB Vohaltemaß) erreichen.

Die Rahmen- und Haubenkonstruktion ist als Sandwichkonstruktion aus Metallblechen mit dazwischen liegender
Mineralwolldämmung als A1-Dämmung, D = ca. 80 mm oder
nach Wärmeschutzanforderung, herzustellen.

Der Steg der Basiskonstruktion zwischen den
Doppelklappen- lüftern ist als Verstärkungsrinne, mit
verstärkten Blechdicken sowie mit Schallschutzdämmung
gem. Angabe Bauphysik auszuführen.

Druckluftzylinder verriegeln in beiden Endlagen
(Auf/Zu). Durch ein spezielles Dauerschmiermittel sind
die Kolbenstangen vor Verschmutzung geschützt
auszuführen. Druckluftzylinder inkl. Halterungen und
notwendiger Leitungen. TAG Anschluss 8 mm.

Thermosicherungen (Thermovorrangventil) bewirken im
Brandfall bei Erreichen der Auslösetemperatur (68 °C)
ein automatisches Öffnen eines CO2-Druckgasbehälters,
der über ein integriertes Vorrangventil den/die
Druckluftzylinder betätigt. Die Gerätehauben werden zur
Abführung von Hitze, Rauch und unverbrannten Gasen
geöffnet.

Das Steuerungssystem ist so gestaltet, dass Druckkräfte
von 500 N/m2 und Sogkräfte von 1.500 N/m2 störungsfrei
bewältigt werden.

Die Geräte können über ein zentrales Auslösesystem
angesteuert werden.

Technische Daten:

U-Wert : = 1,20 W/(m²K)
Rw,p : = 41 dB

Lichtes geometrisches Öffnungsmaß : Ageo = 4,92 m²

Auslösung / Auslösetemperatur : Thermovorrangventil
  nach DIN, 68 °C

Einsatztemperatur : T (-15)

Gesamtgröße der Anlage : ca. 7.790 x 2.490 mm

Anzahl Öffnung : 4 St. Doppelklappenlüfter

Einzelgröße je Doppelklappenlüfter : 4x ca. 1.700 x
1.390 mm

Einzelklappengröße : 8x ca. 1.700 x 695 mm

Umlaufende Flanschbreite (Basiskonstruktion auf Betonaufkantung) : ca. 350 mm

Stegbreite Basiskonstruktion
zwischen Doppelklappenlüfter : ca. 480 mm

Oberfläche Metallbleche : verzinkt (falls
  Stahlblech) und
  pulverbeschichtet

Farbton Metall-Innenoberflächen : RAL-Ton gem.
  Bemusterung durch AG

Farbton Metall-Innenoberflächen : RAL-Ton gem.
  Bemusterung durch AG

Glanzgrad Metalloberflächen : seidenglänzend, o.
  gem. Bemusterung
  durch AG

Herstellen, liefern und montieren, inkl. aller
erforderlichen Unterkonstruktionen, statisch
erforderlichen Ertüchtigungen, Dichtungen und Dämmungen
(auch im Bereich des Bauwerksanschlusses umlaufend),
aller erforderlichen Verblechungen, Anpressleisten zum
Anschluss der bauseitigen Abdichtung, ggf. Überhangprofile sowie aller sonstig zugehörigen Systembestandteile der Rauchableitungs-Konstruktion.

Verblechungen, z. B. Tropf- Wasserleitbleche sind als
pulverbeschichtete Bleche in erforderlicher Dicke (z.
B. Aluminium in 2-3 mm Stärke) auszuführen.

Die Rauchableitungsöffnung ist betriebsbereit zu
verdrahten und zu installieren. Bauseits wird ein 230
Volt-Anschluss und ein Datenanschluss durch das
ELT-Gewerk zur Verfügung gestellt. Im Anschluss an den
Einbau und die Installation ist eine koordinierte
Inbetriebnahme gemäß gesonderter Leistungsbeschreibung
durchzuführen. Kosten hierfür sind in den EP der
Position 01.07.001 mit einzukalkulieren.

Die Steuerung und die Auslösekomponenten werden in der
Folge gesondert beschrieben und gesondert preislich zu
erfassen.

Hinweis:

Der 230 V-Elektroanschluss- und die Aufschaltung auf
die BMA erfolgen bauseits durch den Elektriker. Die
betriebsbereite Elektro-Verkabelungen der Komponenten
miteinander erfolgt durch den AN Rauchableitung.

Es ist nach der Installation ein gesondert
ausgeschriebene, koordinierte Inbetriebnahme mit dem
ELT-Gewerk, der Objektüberwachung des AG und weiteren,
notwendigen am Bau beteiligten Personen durchzuführen.

Verkabelungswegelängen gesamt: bis ca. 300 m
Menge: 1,000 St

**01.05.002 Rauchableitungsöffnung, Dach Bühnenturm, 4 Doppelklappenlüfter, pneumatisch, Ageo = 14,05 m², U = 1,2 W(m²K), Rw,p = 41 dB, Größe ca. 8.190 x 3.690 mm**
*** wie Position 01.05.001
Rauchableitungsöffnung des Bühnenturms.

Ausführung gemäß Detailplan "5_T_706_DE_--_333_01_O".

Ausführungsort : Dach Bühnenturm
  (oberhalb ZUschauerraum),

  Achse B-C / 20

Technische Daten:

U-Wert : = 1,20 W/(m²K)
Rw,p : = 41 dB

Lichtes geometrisches Öffnungsmaß : Ageo = 14,05 m²

Auslösung / Auslösetemperatur : Thermovorrangventil
  nach DIN, 93 °C
  (bei Sprinklerung)

Gesamtgröße der Anlage : ca. 8.190 x 3.690 mm

Anzahl Öffnung : 4 St. Doppelklappenlüfter

Einzelgröße je Doppelklappenlüfter : 4x ca. 3.000 x
1.390 mm

Einzelklappengröße : 8x ca. 3.000 x 695 mm

Umlaufende Flanschbreite (Basiskonstruktion auf Betonaufkantung) : ca. 350 mm

Stegbreite Basiskonstruktion
zwischen Doppelklappenlüfter : ca. 480 mm
Menge: 1,000 St

**01.05.003 Steuerleitung, CU, 8 mm, Doppelrohrleitungssystem**
Steuerleitung aus Kupfer, D = 8 mm, als Doppelrohrleitungssystem liefern und verlegen, einschließlich
sämtlicher Form und Verbindungsstücke sowie
Befestigungsmaterial.
Menge: 200,000 m

**01.05.004 Aluminium Steck-Rohr, EN 50**
Aluminium Steck-Rohr EN 50 liefern und verlegen,
einschließlich Befestigungsmaterial.
Menge: 200,000 m

**01.05.005 Feuernotschaltkasten**
Feuernotschaltkasten zur manuellen Öffnung der
angeschlossenen Brandlüfter im Brandfall, mittels
integrierter C02-Flasche.

Bedienung:

AUF:

Glasscheibe der Fronttür des Schaltkastens
einschlagen und den Handhebel eindrücken, wodurch die
C02-Flasche aktiviert wird, und die Brandlüfter öffnen.

ZU:

Es besteht die Möglichkeit durch Drücken eines anderen
Handhebels die Geräte mittels einer weiteren
C02-Flasche zu schließen. Die Entlüftung erfolgt
automatisch über das CO2-Umsteuerventil.

Ea:

Die Betätigungsrichtung "AUF" kann zusätzlich
elektrisch von einer externen Bedienstelle (z. B.
Brandmeldezentrale} ausgelöst werden.

Auslösespannung : 24V/DC

Technische Daten:

Schaltschrankinhalt:

2 C02-Druckgasflasche (gem. gesonderter Position),
2 Druckknopfventile mit Anstechnadel,
1 Magnetventil 24V/DC,
1 CO2-Umsteuerventil,
1 pneum. Sichtanzeige,
2 C02-Reserveflaschen (gem. gesonderter Position)

Farbton: RAL 2011, Tieforange

Liefern und montieren. Die Montage erfolgt auf Putz.
Inkl. Verbindungs- und Befestigungsmitteln.

Hinweis:

Der 230 V-Elektroanschluss- und die Aufschaltung auf
die BMA erfolgen bauseits durch den Elektriker. Die
betriebsbereite Elektro-Verkabelungen der Komponenten
miteinander erfolgt durch den AN Rauchableitung.

Es ist nach der Installation ein gesondert
ausgeschriebene, koordinierte Inbetriebnahme mit dem
ELT-Gewerk, der Objektüberwachung des AG und weiteren,
notwendigen am Bau beteiligten Personen durchzuführen.

Verkabelungswegelängen gesamt: bis ca. 300 m
Menge: 2,000 St

**01.05.006 C02-Mehrwegflasche**
C02-Mehrwegflasche mit Steigrohr 1.500 g M 18x1,5, für
Feuernotschaltkasten liefern.
Menge: 8,000 St

**01.05.007 Notstromzentrale**
Bauartgeprüfte Notstromzentrale für
Rauchableitungsöffnung, Typ: 2A-1-1, IP30.

Die Zentrale der Rauchableitungsöffnung 2A-1-1 dient
zur Aufschaltung von 24V-Komponenten innerhalb des
pneumatisch betriebenen System der Rauchableitung.

Die Zentrale überwacht die nachfolgenden Linien:

Motorlinie, Handmelderlinie, autom. Melderlinie,
Unterspannung der Akkus, Akkulinie und die
Brandmeldezentralen Eingangslinie.

Die maximal zulässigen Leitungslängen ergeben sich aus
der Anzahl der an einem Abgang betriebenen Motoröffner
und dem jeweiligen Leitungsquerschnitt. Auslösung der
Rauchableitungs-Funktion erfolgt jeweils über:

Taster Typ 6 bzw. 7
opt. Rauchmelder
Brandmeldezentrale (BMZ-Eingang)
Wärmemaximalmelder

Technische Daten:

Rauchableitungs-Gruppen : 1
Lüftungsgruppen : 1
Anzahl RA-Taster : max. 10 Stück
Anzahl Automatische Melder : max. 25 Stück
Anzahl Lüftertaster : beliebig
Notbetrieb : 72 Stunden
Spannung : 230V
Ausgang max. : 28V/DC 2,2A
Schutzart : IP 30

Lieferumfang : Zentrale und Akkus

Liefern und montieren. Die Montage erfolgt auf Putz.
Inkl. Verbindungs- und Befestigungsmitteln.

Hinweis:

Der 230 V-Elektroanschluss- und die Aufschaltung auf
die BMA erfolgen bauseits durch den Elektriker. Die
betriebsbereite Elektro-Verkabelungen der Komponenten
miteinander erfolgt durch den AN Rauchableitung.

Es ist nach der Installation ein gesondert
ausgeschriebene, koordinierte Inbetriebnahme mit dem
ELT-Gewerk, der Objektüberwachung des AG und weiteren,
notwendigen am Bau beteiligten Personen durchzuführen.

Verkabelungswegelängen gesamt: bis ca. 300 m
Menge: 2,000 St

**01.05.008 Taster Rauchableitung**
Taster zur Rauchableitung, Typ 6, Zur manuellen
Auslösung der Rauchableitungsöffnung. Angeschlossen an
die Notstromzentrale. Mit Diagnose-Leuchtdioden zur
Signalisierung des Betriebs- zustandes der Anlage.

Die Montage erfolgt an Stellen gemäß Angabe
Brandschutzkonzept.

Liefern und montieren, inkl. Befestigungsmaterial.

Hinweis:

Der 230 V-Elektroanschluss- und die Aufschaltung auf
die BMA erfolgen bauseits durch den Elektriker. Die
betriebsbereite Elektro-Verkabelungen der Komponenten
miteinander erfolgt durch den AN Rauchableitung.

Es ist nach der Installation ein gesondert
ausgeschriebene, koordinierte Inbetriebnahme mit dem
ELT-Gewerk, der Objektüberwachung des AG und weiteren,
notwendigen am Bau beteiligten Personen durchzuführen.

Verkabelungswegelängen gesamt: bis ca. 300 m
Menge: 6,000 St

#### 01.06 Gerüste / Sonstiges

**01.06.001 Materialöffnung Schnürboden, Herstellung**
Herstellen einer Öffnung im Gitterrostbelag des Schnürbodens des Bühnenturms zur Einbringung von u. a.
Gerüstmaterial.

Die Gitterroste sind aufzunehmen und es sind Maßnahmen
gegen Absturz herzustellen.

Es ist ein Kettenzug zum Fördern der Materialien zu
stellen.

Die Durchführung der Maßnahme ist vorab mit der Objektüberwachung des AG und mit dem Objektüberwacher der
Bühnentechnik zu besprechen und zu koordinieren.
Menge: 1,000 St

**01.06.002 Materialöffnung Schnürboden, Gebrauchsüberlassung**
Gebrauchsüberlassung der Absturzsicherung und des
Kettenzugs der Position 01.06.001 je Stück und Woche.
Menge: 4,000 St/W

**01.06.003 Materialöffnung Schnürboden, Abbau**
Abbau von Absturzsicherung und Kettenzug der Position
01.06.004 sowie Abtransport.

Wiedereinsetzen der temporär demontierten Gitterroste.

Die Durchführung der Maßnahme ist vorab mit der Objektüberwachung des AG und mit dem Objektüberwacher der
Bühnentechnik zu besprechen und zu koordinieren.
Menge: 6,000 m2

**01.06.004 Lastverteilende Maßnahmen, BFU-Platten, Verlegung**
Durchführen von lastverteilenden Maßnahmen durch
unterlegen von BFU-Platten.

Diese sind auf dem Gitterrostbelag des Schnürbodens des
Bühnenturms aufzulegen, als Lastverteil- und Rangierebene des Rollgerüstes.

Dicke : 15 mm

Die Durchführung der Maßnahme ist vorab mit der Objektüberwachung des AG und mit dem Objektüberwacher der
Bühnentechnik zu besprechen und zu koordinieren.
Menge: 6,000 m2

**01.06.005 Lastverteilende Maßnahmen, BFU-Platten, Gebrauchsüberlassung**
Gebrauchsüberlassung der lastverteilenden Unterlage der
Position 01.06.004 je Quadratmeter und Woche.
Menge: 24,000 m2/W

**01.06.006 Lastverteilende Maßnahmen, BFU-Platten, Abbau**
Abbau und Abtransport der lastverteilenden Unterlagen
der Position 01.06.004.
Menge: 6,000 m2

**01.06.007 Rollgerüst, H = 2,0 m, ca. 1,0 x 2,5 m, Aufbau**
Lieferung und Aufbau eines fahrbaren Aluminium-
Arbeitsrollgerüst, standsicher aufbauen, nach
Erfordernis umsetzen, betriebsbereit vorhalten, nach
Beendigung der Arbeiten feinreinigen.

- Fläche Arbeitsebene ca. 1,0 x 2,5 m
- Lastklasse 2
- Gerüsthöhe 2 m

Die Aufstellung erfolgt auf der auf der Gitterrostebene
des Schnürbodens (Bühnenturm) aufgelegten
Lastverteilebene der vorbeschriebenen BFU-Platten.

Die Durchführung der Maßnahme ist vorab mit der Objektüberwachung des AG und mit dem Objektüberwacher der
Bühnentechnik zu besprechen und zu koordinieren.
Menge: 1,000 St

**01.06.008 Rollgerüst, H = 2,0 m, ca. 1,0 x 2,5 m, Gebrauchsüberlassung**
Gebrauchsüberlassung des Rollgerüstes der Position
01.06.007 je Stück und Woche.
Menge: 4,000 St/W

**01.06.009 Rollgerüst, H = 2,0 m, ca. 1,0 x 2,5 m, Abbau**
Abbau und Abtransport des Rollgerüstes der Position
01.06.007.
Menge: 1,000 St

**01.06.010 Rollgerüst, H = 4,5 m, ca. 1,0 x 2,5 m, Aufbau**
Lieferung und Aufbau eines fahrbaren Aluminum-
Arbeitsrollgerüst, standsicher aufbauen, inkl. ggf.
erforderlicher Abstützungen, nach Erfordernis umsetzen,
betriebsbereit vorhalten, nach Beendigung der Arbeiten
feinreinigen.

Das Rollgerüst ist auf dem bauseitigen Raumgerüst des
Theatersaals aufzustellen.

- Fläche Arbeitsebene ca. 1,0 x 2,5 m
- Lastklasse 2
- Gerüsthöhe 4,5 m
Menge: 1,000 St

**01.06.011 Rollgerüst, H = 4,5 m, ca. 1,0 x 2,5 m, Gebrauchsüberlassung**
Gebrauchsüberlassung des Rollgerüstes der Position
01.06.010 je Stück und Woche.
Menge: 4,000 St/W

**01.06.012 Rollgerüst, H = 4,5 m, ca. 1,0 x 2,5 m, Abbau**
Abbau und Abtransport des Rollgerüstes der Position
01.06.010.
Menge: 1,000 St

#### 01.07 Inbetriebnahme

**01.07.001 Inbetriebnahme Rauchableitungsöffnung**
Im Anschluss an den Einbau und die Installation der
Rauchableitungsöffnungen auf den Dachflächen des
Theaters und des Bühnenturms (s. Titel 01.05) und aller
zugehöriger Komponenten, ist eine gewerkeübergreifende
Inbetriebnahme zusammen mit dem Nutzer, den
Haustechnikfirmen, dem Brandschutzsachverständigen,
Feuerwehr und der Objektüberwachung des AGs in bis zu 4
separaten Terminen durchzuführen. Zudem hat eine
Einweisung des Nutzers zu erfolgen.

Abrechnungseinheit:

Inbetriebnahme und Einweisungen je 1 Stück pneumatisch
betriebener Rauchableitungsöffnung, inkl. aller
zugehöriger Komponenten.
Menge: 2,000 St

#### 01.08 Stundenlohnarbeiten

*Hinweis: Die Verrechnungssätze für die jeweilige Arbeitskraft*
Die Verrechnungssätze für die jeweilige Arbeitskraft
umfassen sämtliche Aufwendungen wie Lohn- und
Gehaltskosten, Zulagen für Feiertags-, Samstags- und
Sonntagsarbeit sowie für Überstunden, Fahr- und
Wegegeld, Verpflegung und Übernachtung, Lohn- und
Gehaltsnebenkosten, Zuschläge,
lohngebundene und lohnabhängige Kosten, sonstige
Sozialkosten, Gemeinkosten, Wagnis und Gewinn.

Weiterhin sind abgegolten Kleinmaterialien, sowie der
Einsatz von Kleinmaschinen und Verbrauchsmaterialien.

Ein Vergütungsanspruch für Zeitaufwendungen entsteht
nur, wenn die voraussichtlich benötigten Aufwendungen
vor Arbeitsausführung von der Bauleitung
bestätigt/beauftragt wurden.

Die vom AN angegebenen Stundensätze werden als
Grundlage wechselseitiger Zeitaufwandsverrechnung
zwischen AN und AG herangezogen.

**01.08.001 Stundenlohnarbeiten Vorarbeiter/-in**
Stundenlohnarbeiten durch Vorarbeiter/-in auf Anordnung
des AG ausführen.
Menge: 5,000 h

**01.08.002 Stundenlohnarbeiten Baufacharbeiter/-in**
Stundenlohnarbeiten durch Baufacharbeiter/-in auf
Anordnung des AG ausführen.
Menge: 5,000 h

**01.08.003 Stundenlohnarbeiten Bauhelfer/-in**
Stundenlohnarbeiten durch Bauhelfer/-in auf Anordnung
des AG ausführen.
Menge: 5,000 h
